# Zimmer-, Holzbau- und Dachdeckerarbeiten
Angebotsaufforderung (GAEB 90, DA83)
Vergabenummer: 01
DV-Nummer: 01
Währung: EUR

## Zusätzlicher Text
Bauvorhaben
Umbau und Nutzungsänderung des Dachgeschosses eines mehrgeschossigen
Wohn- und Geschäftshauses
Papiermühlstraße 9
04277 Leipzig

Bauherr
Covivio Eiger 2 S.à.r.l.
c/o Covivio Immobilien GmbH
Essener Straße 66
46047 Oberhausen

Planverfasser
Development 9 GmbH
Tschaikowskistraße 31
04105 Leipzig

Ausschreibungsverfasser / Ansprechpartner
Development 9 GmbH
Tschaikowskistraße 31
04105 Leipzig

Baubeginn:  09.02.2026

Zuschlagfrist:  ___________________

Preisbindungsfrist:  ___________________

Abgabetermin:  ___________________

Fertigstellung:  lt. aktueller Bauzeitenplan,
  voraussichtlich: 13.03.2026

  ungeprüft  geprüft

Summe Netto:  ____________________ _  ____________________ _

MwSt (19 %):  ____________________ _  ____________________ _

Eine Ortsbesichtigung ist vor Angebotserstellung zwingend erforderlich!

Der Bieter erklärt:
1.) dass er diese Ausschreibung auf Vollständigkeit hin
  geprüft hat, inbesondere auf fehlende Seiten

2.) dass er die Ausschreibung lückenlos gelesen und
  eindeutig verstanden hat

3.) dass bei eventuell Rückfragen eine
  zufriedenstellende, ausreichende Klärung erfolgte

4.) dass er alle sonstigen preisbeeinflussenden
  Leistungen geprüft und kalkuliert hat

5.) dass er sich über die örtlichen Gegebenheiten und
  dem Leistungsumfang im Rahmen einer
  Ortstbesichtigung informiert hat

6.) dass er die Ausschreibung ohne Einschränkung durch
  seine Unterschrift als maßgeblichen Vertragsbestandteil rechtsverbindlich anerkannt hat.

7.) dass alle offenen Fragen zur Ausführung eklärt und
  preislich lich im Angebot erfasst sind.

................, den..................................

rechtsverbindliche Unterschrift Bieter

## Zimmer-, Holzbau- und Dachdeckerarbeiten
Datum: 08.12.25

*Hinweis*
A) ALLGEMEINE VORBEMERKUNGEN

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),

2. die sich anschließenden ""Allgemeine technische
Vorbemerkungen"" (B),

3. die sich anschließenden ""Besondere technische
Vorbemerkungen"" (für dieses Gewerk) (C),

4. die ""Zusätzliche Vertragsbedingungen für die
Ausführung von Bauleistungen Z-VOB/B"",

5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.

Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.

Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN

=======================================================
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung

z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
2  BESONDERER TEIL  -  Zimmer- und Holzbauarbeiten

2.1  Geltungsbereich und Ausführungsgrundlage

Der sachliche Geltungsbereich ergibt sich aus ATV/DIN
18334 Zimmer- und Holzbauarbeiten.

Ergänzend sind folgende ATV zu berücksichtigen:
DIN 18451  -  Gerüstbauarbeiten

Die technische Ausführung ergibt sich aus den genannten
wie aus den im Folgenden aufgeführten Regelwerken.

Ergänzend zu den in VOB, Teil C aufgeführten Normen
gelten:
DIN 4102  -  Brandverhalten von Baustoffen und
Bauteilen
DIN 4109  -  Schallschutz im Hochbau

Holz
DIN 68126-1  -  Profilbretter mit Schattennut - Maße
DIN 68128  -  Balkonbretter
DIN 68364  -  Kennwerte von Holzarten - Rohdichte,
Elastizitätsmodul und Festigkeiten
DIN EN 350  -  Dauerhaftigkeit von Holz und
Holzprodukten - Natürliche Dauerhaftigkeit von Vollholz

DIN EN 351-1  -  Dauerhaftigkeit von Holz und
Holzprodukten - mit Holzschutzmitteln behandeltes
Vollholz - Teil 1: Klassifizierung der
Schutzmitteleindringung und -aufnahme
DIN EN 384  -  Bauholz für tragende Zwecke -
Bestimmung charakteristischer Werte für mechanische
Eigenschaften und Rohdichte
DIN EN 460  -  Dauerhaftigkeit von Holz und
Holzprodukten - Natürliche Dauerhaftigkeit von Vollholz
- Leitfaden für die Anforderungen an die
Dauerhaftigkeit von Holz für die Anwendung in den
Gefährdungsklassen
DIN EN 844  -  Rund- und Schnittholz - Terminologie
(Normenreihe)
DIN EN 1313  -  Rund- und Schnittholz - Zulässige
Abweichungen und Vorzugsmaße (Normenreihe)
DIN EN 1315-1  -  Dimensions-Sortierung  - Teil 1:
Laub-Rundholz
DIN EN 1315-2  -  Dimensions-Sortierung - Teil 2:
Nadel-Rundholz
DIN EN 1316  -  Laub-Rundholz; Qualitätssortierung
(Normenreihe)

Konstruktionen
DIN 18069  -  Tragbolzentreppen für Wohngebäude;
Bemessung und Ausführung
DIN 18100  -  Türen; Wandöffnungen für Türen; Maße
entsprechend DIN 4172
DIN EN 1194  -  Holzbauwerke - Brettschichtholz -
Festigkeitsklassen und Bestimmung charakteristischer
Werte
DIN EN 14081-1  -  Holzbauwerke - Nach Festigkeit
sortiertes Bauholz für tragende Zwecke mit rechteckigem
Querschnitt - Teil 1: Allgemeine Anforderungen
DIN EN 14250  -  Holzbauwerke - Produktanforderungen
an vorgefertigte Fachwerkträger mit Nagelplatten
DIN EN 14519  -  Innen- und Außenbekleidungen aus
massivem Nadelholz - Profilholz mit Nut und Feder
VDI 3755  -  Schalldämmung und Schallabsorption
abgehängter Unterdecken

Holzwerkstoffe
DIN EN 316  -  Holzfaserplatten - Definition,
Klassifizierung und Kurzzeichen
DIN EN 634  -  Zementgebundene Spanplatten -
Anforderungen
DIN EN 635-2  -  Sperrholz - Klassifizierung nach dem
Aussehen der Oberfläche - Teil 2: Laubholz
DIN EN 635-3  -  Sperrholz - Klassifizierung nach dem
Aussehen der Oberfläche - Teil 3: Nadelholz
DIN EN 13810-1  -  Holzwerkstoffe - Schwimmend
verlegte Fußböden - Teil 1: Leistungsspezifikationen
und Anforderungen
DIN EN 14322  -  Holzwerkstoffe - Melaminbeschichtete
Platten zur Verwendung im Innenbereich - Definition,
Anforderungen und Klassifizierung

Dämmstoffe
DIN 1102  -  Holzwolle-Leichtbauplatten und
Mehrschicht-Leichtbauplatten nach DIN 1101 als
Dämmstoffe für das Bauwesen
DIN 52270  -  Prüfung von Mineralwolle-Dämmstoffen -
Begriffe, Lieferformen, Lieferarten
Normen der Reihe:
DIN EN 822 ff  -  Wärmedämmstoffe für das Bauwesen
DIN EN 1602  -  Wärmedämmstoffe für das Bauwesen -
Bestimmung der Rohdichte
DIN EN 1607  -  Wärmedämmstoffe für das Bauwesen -
Bestimmung der Zugfestigkeit senkrecht zur Plattenebene
DIN EN 12089  -  Wärmedämmstoffe für das Bauwesen -
Bestimmung des Verhaltens bei Biegebeanspruchung

Unterkonstruktionen, Verbindungen, Befestigung
DIN 436  -  Scheiben, vierkant, vorwiegend für
Holzkonstruktionen
DIN 440  -  Scheiben mit Vierkantloch, vorwiegend für
Holzkonstruktionen
DIN 603  -  Flachrundschrauben mit Vierkantansatz
DIN 1478  -  Spannschlösser aus Stahlrohr oder
Rundstahl
DIN 1479  -  Sechskant-Spannschlossmuttern
DIN 1480  -  Spannschlösser, geschmiedet (offene
Form)
DIN EN 912  -  Holzverbindungsmittel -
Spezifikationen für Dübel besonderer Bauart für Holz
VdS-Richtlinien der VdS Schadenverhütung GmbH  des
Gesamtverbandes der Deutschen Versicherungswirtschaft
(GDV):VdS 2021 - Brandschutz bei Bauarbeiten; Merkblatt
zur Schadenverhütung

Zu beachtende Technische Regeln:
Schriftenreihe des Holzbau Handbuchs,
Informationsdienst Holz
TRGS 521  -  Abbruch-, Sanierungs- und
Instandhaltungsarbeiten mit alter Mineralwolle (2008)

Weiter sind zu beachten:
Merkblätter des IVD, Industrieverband Dichtstoffe e.V.,
(IVD), insbesondere:
Nr.  8:  -  Konstruktive Ausführung und Abdichtung
von Fugen im Holzfußbodenbereich
Nr.  9:  -  Spritzbare Dichtstoffe in der
Anschlussfuge für Fenster und Außentüren
Nr.  12:  -  Die Überstreichbarkeit von
bewegungsausgleichenden Dichtstoffen im Hochbau

Merkblätter des Bundesverbandes der Gipsindustrie e.V.,
Industriegruppe Gipsplatten:
Merkblatt Nr. 5  -  Bäder und Feuchträume im Holzbau
und Trockenbau

Berufsgenossenschaftliche Vorschriften und Regeln:
BG Bau Fachinfo Prävention - Umgang mit
Mineralwolle-Dämmstoffen

Güteschutz:
RAL-GZ 402  -  Blockhausbau
RAL-GZ 411  -  Imprägnierte Holzbauelemente
RAL-GZ 422  -  Holzhausbau
RAL-GZ 428  -  Recyclingholz
RAL-GZ 830  -  Holzschutzmittel
RAL-RG 421  -  Brettschichtholz

Für den Holzschutz sind über die ATV hinaus zu
beachten:
-  Holzschutzmittelverzeichnis des IfBt
-  Merkblatt für den Umgang mit Holzschutzmitteln im
Holzschutzmittelverzeichnis des IfBt
-  Sicherheitsdatenblätter der gewählten
Holzschutzmittel

Soweit in der Leistungsbeschreibung auf Technische
Spezifikationen, z. B. nationale Normen, mit denen
Europäische Normen umgesetzt werden, europäische
technische Zulassungen, gemeinsame technische
Spezifikationen, internationale Normen, Bezug genommen
wird, werden auch ohne den ausdrücklichen Zusatz: "oder
gleichwertig", immer gleichwertige Technische
Spezifikationen in Bezug genommen.

2.2  Angaben zu Stoffen und Bauteilen

Falls für die angebotene Konstruktion keine allgemeine
amtliche Zulassung vorhanden ist, so gehört es zu den
Aufgaben des Auftragnehmers, Einzelzulassungen unter
Beachtung der in der Genehmigungsplanung enthaltenen
und ihm mitgeteilten Auflagen, ggf. durch zusätzliche
Prüfungen, zu bewirken. Das gilt entsprechend für dazu
erforderliche Gutachten und Prüfversuche. Die
Aufwendungen für die Genehmigungsfähigkeit sind in die
Preise einzurechnen.

Bei brandschutztechnischen Anforderungen sind die
amtlichen Nachweise (Prüfzeugnis oder Prüfbescheid oder
allgemeine bauaufsichtliche Zulassung) der Bauleitung
zu übergeben.

Bei nicht genormten Stoffen und Bauteilen sind, soweit
erforderlich, die bauaufsichtlichen Zulassungen der
Bauleitung zu übergeben

Klebstoffe müssen so beschaffen sein, dass durch sie
eine feste und dauerhafte Verbindung erreicht wird. Sie
dürfen die zu klebenden Materialien nicht negativ
beeinflussen und nach der Verarbeitung keine
Belästigung durch Geruch hervorrufen.

2.3  Angaben zur Ausführung

2.3.1  Allgemeines

Für die Ausführung erforderliche Maße sind zuvor am Bau
zu nehmen. Sofern nicht aus Detailzeichnungen
ersichtlich, sind Maße für Vorleistungen für andere
Gewerke (z. B. Firstausbildung, Auskragungen von
Sparren, Aufschieblinge, Wechsel) mit der Bauleitung
oder dem nachfolgenden Unternehmer abzusprechen.

Gefahrbereiche bei Montagearbeiten sind abzusperren und
zu kennzeichnen. Entstehen dadurch Behinderungen für
andere Unternehmer oder Dritte, sind der Zeitraum der
Absperrung sowie alternative Maßnahmen mit der
Bauleitung abzustimmen.
Alle Maße sind vor der Ausführung am Bau zu überprüfen,
sofern keine Detailzeichnungen mit verbindlichen
Maßangaben vorliegen

2.3.2  Holzarbeiten

Die abgebundenen Dachteile sowie der fertige Dachstuhl
sind grundsätzlich vom Statiker abzunehmen. Hierüber
ist ein Abnahme-Protokoll zu erstellen und in
dreifacher Ausfertigung dem Auftraggeber auszuhändigen.

Sichtbar bleibende Nägel und Schrauben an
Außenwandbekleidungen müssen aus nicht rostendem Stahl
bestehen.

Während der Montage ist die Konstruktion im
Außenbereich gegen Witterungseinflüsse, insbesondere
gegen Sturm, im erforderlichen Maß zu schützen. Das
gilt vor allem bei Arbeitsunterbrechungen.

Wenn bei Umbauarbeiten nicht den Plänen oder der
Ausschreibung entsprechende Bedingungen oder Umstände
auftreten oder Holzschädigungen vorgefunden werden, ist
umgehend die Bauleitung zu verständigen.

Holzteile, die auf Bauteilen aus Beton oder Mauerwerk
aufliegen, sind ohne zusätzliche Vergütung mit einer
Lage unbesandeter Bitumenpappe oder gleichwertigem
Material von diesem zu trennen.

Bei sichtbar bleibenden Hölzern im Außenbereich sind
die Kanten leicht zu brechen.

Vor der Durchführung von Stemm-, Bohr- und
Einsetzarbeiten an Estrichen, geputzten Wänden und
Decken sind Leitungen mit einem Suchgerät zu orten.

Späne von Bohren und Fräsen sowie Reste von
Schleifstaub sind sofort von den bearbeiteten Teilen zu
entfernen.

Bei Schleifarbeiten im Trockenverfahren sind
Absauggeräte zu verwenden.

Der Auftragnehmer hat sich beim Befestigen von
Bauteilen an Vorsatzschalen zu vergewissern, dass durch
die Befestigungsmittel keine Beschädigungen nicht
sichtbarer Leitungen und Rohre entstehen.

Mechanische Verbindungen in Hirnholz sind nur mit
speziellen Hirnholzdübeln ausnahmsweise zugelassen.
Dabei ist eine statische Wirkung nur in
Brettschichtholz anzunehmen.

Statisch wirksame Verbindungen mit Balkenschuhen und
anderen Blechformteilen sind nur entsprechend der
bauaufsichtlichen Zulassung vorzunehmen; diese ist auf
Verlangen nachzuweisen. Alle Nagellöcher sind - wenn
die statische Berechnung nichts anderes aussagt - mit
zugehörigen Rillennägeln auszunageln. Auf ein
vollflächiges Aufliegen der Hölzer an den Metallteilen
ist zu achten; verzogene Hölzer oder solche mit
Drehwuchs sind somit ausgeschlossen.

Klammerverbindungen - auch mit Holzwerkstoffplatten -
dürfen nur mit speziellen Geräten hergestellt werden;
das Einschlagen mit dem Hammer ist unzulässig.

Beim Einbau von Holzspanplatten auf altem Dielenboden
ist auf einen ausreichenden Randabstand zwischen
Fußboden und Wand zu achten. Er soll 2 mm je m
Raumtiefe betragen, mindestens jedoch 10 bis 15 mm. Die
Lüftung der vorhandenen Holzbalkendecke muss in jedem
Gefach garantiert sein.

2.3.3  Holzschutz

Dem Auftraggeber ist die Bescheinigung des
Holzschutzmittels nach Abschnitt 10.1 DIN 68800-3 zu
übergeben.

Die Kennzeichnung behandelten Holzes nach Abschnitt
10.2 DIN 68800-3 ist so anzubringen, dass es auch nach
dem Einbau der Hölzer noch sichtbar ist. Bei sichtbar
bleibenden Hölzern ist zuvor mit der Bauleitung die
Stelle der Anbringung festzulegen.

Wird in den Planungs- oder Ausschreibungsunterlagen bei
vorgegebenen Gefährdungsklassen nicht die erforderliche
Regelwerksbasis angegeben, so sind die in der Reihe DIN
68800 definierten Gefährdungsklassen maßgebend. Die
inhaltlich vergleichbaren DIN EN-Vorschriften sind -
sofern nicht bauaufsichtlich verlangt - nur bei
ausdrücklicher Bezugnahme anzuwenden.

Gesundheitsgefährdungen sind grundsätzlich
auszuschließen. Alle nach erfolgtem Holzschutz noch
bearbeiteten oder gerissenen Teile sind entsprechend
nachzubehandeln.

Die Verträglichkeit zu vorhandenen Schutzmitteln bzw.
verbleibenden Beschichtungen ist zu prüfen.

Die vom Hersteller des Holzschutzmittels vorgegebenen
Aufwandmengen sind unbedingt einzuhalten und auf
Verlangen nachzuweisen.

Balkenköpfe und andere Bauteile aus Holz, die in
Mauerwerk einbinden, sind mit einem chemischen
Holzschutz nach DIN 68800 zu versehen oder Holz höherer
Resistenzklasse einzusetzen.

Bei tragenden und/oder aussteifenden Bauteilen der
Gefährdungsklasse 0 nach DIN 68800-3 sowie allen
sonstigen Bauteilen, insbesondere in ständig oder
zeitweise von Menschen genutzten Räumen, ist die
Anwendung vorbeugender chemischer Holzschutzmittel
grundsätzlich untersagt.

Soweit nicht vom Auftraggeber im Rahmen der
Ausschreibung festgelegt, ist das Einbringverfahren der
Holzschutzmittel vom Bieter bei Angebotsabgabe
anzugeben. Das gilt auch für eine - nur alternativ
anzubietende - mechanische Vorbehandlung des Holzes.

Dem Auftraggeber ist mitzuteilen, welche
Einschränkungen bei zu erwartender malermäßiger
Behandlung der Bauteile zu beachten sind. Sofern
Holzschutzmittel auf Wasserbasis erhältlich sind, sind
diese - bei vergleichbar fixierenden Eigenschaften -
anzubieten.

Holzschutzmittel im Außenbereich dürfen keine
auswaschbaren Farbzusätze enthalten. Werden
auswaschbare Holzschutzmittel im Innenbereich
eingesetzt, sind behandelnde Teile beim Transport oder
bei der Lagerung vor Nässe zu schützen.

Wird eine bestimmte und realisierbare
Eindringtiefeklasse für Holzschutzmittel gefordert, so
gelten die dazu erforderlichen Vorbehandlungen als
Nebenleistungen.

Als Gefahrstoffe nach der GefStoffV oder den TRGS
einzuordnende Beschichtungsstoffe und Lösungsmittel
dürfen grundsätzlich nur in Originalgebinden auf der
Baustelle verarbeitet werden. Ist eine Umfüllung nicht
zu vermeiden, müssen die Behälter wie das
Originalgebinde gekennzeichnet sein. Über den Verbleib
von Reststoffen kann die Bauleitung einen Nachweis
verlangen.

2.3.4  Dämmungen und dichtende Schichten

Beim Umgang mit Mineralwolledämmstoffen sind die Regeln
der BGBau Fachinfo Prävention Mineralwolle-Dämmstoffe
zu beachten.

Rieselschutz ist als Vlies einzubauen; dichte Folien
sind nicht zugelassen.

Bei der Ausführung von Bauteilen und Anschlüssen, die
der Herstellung der Luftdichtheit des Gebäudes dienen,
ist davon auszugehen, dass vor oder bei der Abnahme der
Leistungen durch den Auftraggeber oder eine von ihm
beauftragte Fachkraft eine Prüfung der Luftdichtheit
durch einen Blowerdoor-Test durchgeführt wird.

Befestigungselemente, die im Ausnahmefall
Flächendichtungen durchdringen, sind mit auf das
Dichtungsmaterial abgestimmten Abdichtungsstoffen
(i.d.R. ohne Lösungsmittel) abzudichten. Im Zweifel ist
Rücksprache mit der Bauleitung erforderlich.

Beschädigungen an Dampfsperr- oder Dampfbremsschichten
oder an luftdichten Schichten sind, wenn diese
Schichten zum Leistungsumfang des Auftragnehmers
zählen, vor dem Abdecken mit nachfolgenden Bauteilen
dauerhaft und materialgerecht zu schließen; wenn diese
Schichten zum Leistungsumfang eines anderen
Auftragnehmers zählen, ist mit der Bauleitung zu
klären, wer die Schäden beseitigen soll. In beiden
Fällen ist vor dem Abdecken mit nachfolgenden Bauteilen
der Bauleitung die Überprüfung der Schadensbehebung zu
ermöglichen.

2.4  Preisinhalte

Soweit in der Ausschreibung und dem
Leistungsverzeichnis nichts anderes vorgesehen ist,
gilt in Ergänzung der DIN-Vorschriften:

-  Werden ausdrücklich Verbindungsmittel aus
Formblechen in den Ausschreibungsunterlagen
ausgeschlossen, ist das im Preisangebot zu
berücksichtigen.

-  Mit den Preisen sind die aus den übergebenen
Unterlagen erkennbaren oder gewerksüblichen Bohrungen,
Fräsungen, Abfasungen, Zapfenverbindungen,
Versatzausbildungen, Auflagerausbildungen, Maßnahmen
gegen Aufspaltung, Transport- und Montagestöße und
-verbindungen sowie alle Montagehilfsmittel und -geräte
abgegolten, soweit sie keine Besonderen Leistungen
gemäß DIN 18299 und DIN 18334 darstellen.

-  Das Nachimprägnieren von Schnittstellen sowie das
Liefern und Anbringen einer Kennzeichnung nach DIN
68800-3 sind im Preis enthalten.

-  Werkzeichnungen zur Dachauskragung, zur
Treppenkonstruktion, zu handwerksgerechten Verbindungen
und das Herstellen von Lehren sind in die Preise
einzurechnen.

-  Sofern die Stellfläche von Arbeitsgerüsten im Sinne
von Nr. 4.2.2 DIN 18334 durch einfache Abdeckungen von
Deckenbalkenlagen, Kehlbalken u.ä. aus Riegeln und
Bohlen herstellbar ist, gilt das Herstellen dieser
Stellfläche für Gerüste als Nebenleistung.

Ist der Auftragnehmer mit der Verkehrssicherung der
Baustelle beauftragt, so gehört dazu auch die laufende
Kontrolle der Sicherungseinrichtungen. Die zeitlichen
Abstände der Kontrollen richten sich nach den örtlichen
Gegebenheiten.

Das Weiterrücken fahrbarer Gerüste gilt im Zuge des
Arbeitsfortschritts für eigene und fremde Gerüste als
Nebenleistung, sofern das ohne Auf- und Abbau und
lediglich durch erneute Abstützung möglich und zulässig
ist.

Ist für Normelemente oder -bauteile eine allgemeine
statische Berechnung Bestandteil des Preises und ist
sie auf Verlangen vorzulegen oder - als Kopie -
auszuhändigen, so gehört dieses zu den Nebenleistungen.

Konstruktions- und Ausführungspläne, die nur für das
vom Bieter angebotene Erzeugnis bzw. Fabrikat gelten
bzw. erforderlich sind, sind in den Preis einzurechnen.
Dazu gehört auch das Maßnehmen auf der Baustelle zwecks
Erarbeitung dieser Pläne.

2.5  Abrechnungshinweise

Werden Fachwerkwände nach dem Flächenmaß abgerechnet,
gilt die Gesamtfläche einschließlich der Gefache.

Wird eine Bohrlochtränkung zur Schädlingsbekämpfung
vorgeschrieben mit Angabe der Anzahl der Bohrungen pro
m, so gilt - auch bei versetzter Anordnung der
Bohrlöcher - die Länge des Kantholzes bzw. Balkens im
behandelten Bereich als Aufmaß.

Der Auftragnehmer ist verpflichtet, eine genaue,
prüffähige Holzliste als Abrechnungsgrundlage für den
Auftraggeber zu erstellen.

2.6  Sonstige Angaben zur Bauausführung

Der Auftragnehmer hat dafür Sorge zu tragen, dass
während der Ausführung seiner Leistungen immer
mindestens ein fließend deutsch sprechender Mitarbeiter
seiner Firma auf der Baustelle anwesend ist.

Zu den auf der Baustelle vorzuhaltenden
Ausführungsunterlagen zählt neben den Ausführungsplänen
auch eine Ausfertigung der Leistungsbeschreibung.

Die Ausführungszeichnungen können vor der
Angebotsabgabe nach vorheriger Terminabsprache
eingesehen werden.

2.7  Besondere Angaben zur Baustelle

2.8  Besondere Nutzungsanforderungen

*Hinweis*
2  BESONDERER TEIL  -  Stahlbauarbeiten

2.1  Geltungsbereich und Ausführungsgrundlage

Der sachliche Geltungsbereich ergibt sich aus ATV/DIN
18 335 - Stahlbauarbeiten.

Ergänzend sind folgende ATV zu berücksichtigen:
DIN 18360  -  Metallbauarbeiten
DIN 18364  -  Korrosionsschutzarbeiten an Stahlbauten
DIN 18451  -  Gerüstbauarbeiten

Die technische Ausführung ergibt sich aus den genannten
wie aus den im Folgenden aufgeführten Regelwerken.

Ergänzend zu den in VOB, Teil C aufgeführten Normen
gelten:
DIN 4102  -  Brandverhalten von Baustoffen und
Bauteilen
DIN 4131  -  Antennentragwerke aus Stahl
DIN 4132  -  Kranbahnen; Stahltragwerke; Grundsätze
für Berechnung, bauliche Durchbildung und Ausführung
DIN 4133  -  Schornsteine aus Stahl
DIN 15018-2  -  Krane; Stahltragwerke; Grundsätze für
die bauliche Durchbildung und Ausführung
DIN 18801  -  Stahlhochbau; Bemessung, Konstruktion,
Herstellung
DIN 18807  -  Trapezprofile im Hochbau
DIN 18808  -  Stahlbauten, Tragwerke aus Hohlprofilen
unter vorwiegend ruhender Beanspruchung
DIN 18809  -  Stählerne Straßen- und Wegebrücken;
Bemessung, Konstruktion, Herstellung
DIN 50902  -  Schichten für den Korrosionsschutz von
Metallen; Begriffe, Verfahren und
Oberflächenvorbereitung
Normen der Reihe
DIN EN 501ff.  -  Dachdeckungsprodukte aus
Metallblech
DIN EN 719  -  Schweißaufsicht; Aufgaben und
Verantwortung
DIN EN 729-4  -  Schweißtechnische
Qualitätsanforderungen - Schmelzschweißen metallischer
Werkstoffe - Teil 4: Elementar-Qualitätsanforderungen
DIN EN 10088-1  -  Nicht rostende Stähle - Teil 1:
Verzeichnis der nicht rostenden Stähle
DIN EN 10210  -  Warmgefertigte Hohlprofile für den
Stahlbau aus unlegierten Baustählen und aus
Feinkornbaustählen
DIN EN ISO 4042  -  Verbindungselemente - Galvanische
Überzüge
DIN EN ISO 8501-1  -  Vorbereitung von
Stahloberflächen vor dem Auftragen von
Beschichtungsstoffen - Visuelle Beurteilung der
Oberflächenreinheit - Teil 1: Rostgrade und
Oberflächenvorbereitungsgrade von unbeschichteten
Stahloberflächen und Stahloberflächen nach
ganzflächigem Entfernen vorhandener Beschichtungen
DIN EN ISO 9692-1  -  Schweißen und verwandte
Prozesse - Empfehlungen zur Schweißnahtvorbereitung -
Teil 1: Lichtbogenhandschweißen, Schutzgasschweißen,
Gasschweißen, WIG-Schweißen und Strahlschweißen von
Stählen
DIN EN ISO 13920  -  Schweißen - Allgemeintoleranzen
für Schweißkonstruktionen - Längen- und Winkelmaße;
Form und Lage
DIN EN ISO 14713  -  Schutz von Eisen- und
Stahlkonstruktionen vor Korrosion - Zink- und
Aluminiumüberzüge
DIN EN ISO 15609-1  -  Anforderung und Qualifizierung
von Schweißverfahren für metallische Werkstoffe -
Schweißanweisung - Teil 1: Lichtbogenschweißen
DIN EN ISO 15611  -  Anforderung und Qualifizierung
von Schweißverfahren für metallische Werkstoffe -
Qualifizierung aufgrund von vorliegender
schweißtechnischer Erfahrung

Zu beachtende Technische Regeln:
Stahlbauatlas  -  Stahlbauatlas; Geschossbauten

Richtlinien des Deutschen Ausschusses für Stahlbau
DASt:
DASt 006  -  Überschweißen von
Fertigungsbeschichtungen im Stahlbau
DASt 007  -  Lieferung, Verarbeitung und Anwendung
wetterfester Baustähle
DASt 009  -  Stahlsortenauswahl für geschweißte
Stahlbauten
DASt 014  -  Empfehlungen zum Vermeiden von
Terrassenbrüchen in geschweißten Konstruktionen aus
Baustahl
DASt 015  -  Träger mit schlanken Stegen
DASt 016  -  Bemessung und konstruktive Gestaltung
von Tragwerken aus dünnwandigen kaltgeformten Bauteilen
DASt 019  -  Brandsicherheit von Stahl- und
Verbundbauteilen in Büro- und Verwaltungsgebäuden

Richtlinie des Deutschen Stahlbau-Verbandes (DSTV):
DSTV-Richtlinie  -  Korrosionsschutz von Stahlbauten
in atmosphärischen Umgebungsbedingungen durch
Beschichtungssysteme

Merkblätter des Stahl-Informationszentrums,
insbesondere:
Merkblatt 405  -  Korrosionsschutz von
Stahlkonstruktionen durch Beschichtungssysteme
Merkblatt 434  -  Wetterfester Baustahl

Schriften des Industrieverbandes für Bausysteme im
Stahlleichtbau IFBS:
IFBS 1.01  -  Stahltrapezprofiltafeln als tragende
Konstruktion für einschalige Flachdächer
IFBS 1.02  -  Richtlinie für die Planung und
Ausführung einschalig ungedämmter
Stahltrapezprofildächer - Dachdeckung
IFBS 1.03  -  Richtlinie für die Planung und
Ausführung zweischaliger wärmegedämmter nicht
belüfteter Metalldächer
IFBS 1.04  -  Empfehlungen zur Anwendung und Auswahl
von Korrosionsschutzsystemen für Bauelemente aus
Stahlblech
IFBS 1.05  -  Grundlagen - Leitfaden zur Beurteilung
von Abweichungen bei Bauelementen aus Stahlblech
IFBS 8.01  -  Richtlinie für die Montage von
Stahlprofiltafeln für Dach, Wand- und
Deckenkonstruktionen

Güteschutz:
RAL-GZ 606  -  Stahlhochbau - Gütesicherung

Werden nicht rostende Stähle ausgeschrieben, so müssen
diese grundsätzlich in DIN EN 10088-1 - Nicht rostende
Stähle; Verzeichnis der nicht rostenden Stähle -
enthalten sein.

Soweit in der Leistungsbeschreibung auf Technische
Spezifikationen, z. B. nationale Normen, mit denen
Europäische Normen umgesetzt werden, europäische
technische Zulassungen, gemeinsame technische
Spezifikationen, internationale Normen, Bezug genommen
wird, werden auch ohne den ausdrücklichen Zusatz: "oder
gleichwertig", immer gleichwertige Technische
Spezifikationen in Bezug genommen.

2.2  Angaben zu Stoffen und Bauteilen

Ist Feuerverzinken ausgeschrieben, sind dafür besonders
geeignete Stahlwerkstoffe zu liefern und eine
verzinkungsgerechte Konstruktion anzubieten.

Verzinkte Bauteile sind so zu lagern, dass sie vor
stehender Nässe weitgehend geschützt sind. Ein Abdecken
mit Folie ist zu vermeiden.

Alle Stahlteile, die nach dem Einbauen nicht mehr
zugänglich sind, müssen vorher einen entsprechenden
Korrosionsschutz erhalten.

Der Auftragnehmer ist verpflichtet, bei
brandschutztechnischen Forderungen die amtlichen
Nachweise (Prüfzeugnis oder Prüfbescheid oder
allgemeine bauaufsichtliche Zulassung) vorzulegen.

2.3  Angaben zur Ausführung

2.3.1  Allgemeines

Der Auftragnehmer hat sich vor Arbeitsausführung über
die genaue Lage von Hindernissen, wie Leitungen, Kabel,
Kanäle, Vermarkungen u. dgl. zu informieren. Notwendige
Umlegungen sind rechtzeitig vom Auftragnehmer zu
beantragen. Baustellen- und endgültige Anschlüsse
müssen grundsätzlich zugänglich bleiben und geschützt
werden. Im Zweifel ist vom Auftragnehmer an den
Auftraggeber ein Hinweis zu geben, erforderlichenfalls
ist eine Festlegung zu treffen.

Gefahrbereiche bei Montagearbeiten sind abzusperren und
zu kennzeichnen. Entstehen dadurch Behinderungen für
andere Unternehmer oder Dritte, sind der Zeitraum der
Absperrung sowie alternative Maßnahmen mit der
Bauleitung festzuegen.

Alle notwendigen Schmiede-, Bohr- und Schweißarbeiten
sind grundsätzlich vor dem Verzinken auszuführen. Die
Gewinde verzinkter Gewindebolzen sind bei der Montage
nicht nachzuschneiden, sondern anzuschmelzen. Analog
ist bei durch die Verzinkung unbeweglich gewordenen
Bändern und anderen beweglichen Teilen zu verfahren.

Späne von Bohren und Fräsen sowie Reste von
Schleifstaub sind sofort von den bearbeiteten Teilen zu
entfernen.

Feuerverzinkte Teile dürfen nicht gefettet werden,
sondern sind anderweitig (z.B. im Chromsäurebad) zu
passivieren.

Fehlstellen und Beschädigungen, auch ggf. durch
Schweißen, sind auf der Baustelle nach Möglichkeit mit
Spritzverzinkung zu beseitigen, anderenfalls ist
Zinkstaubbeschichtung mit 94 - 96 % Zinkstaubanteil
zulässig. Schweißschlacken und Rauchniederschläge sind
vorher zu beseitigen.

Zinknasen dürfen nicht abgeschlagen oder abgeschnitten
werden. Ein manuelles Bearbeiten oder Abschmelzen ist
zulässig und ggf. notwendig.

Die Verbindung von Bauteilen als lösbare oder nicht
lösbare Verbindung ist dem Auftragnehmer freigestellt,
sofern sich nicht aus Plänen, Beschreibungen,
Werkzeichnungen oder Normen etwas anderes ergibt.

Für Anschlüsse, Montagestöße und Schweißnähte hat der
Auftragnehmer selbst den Nachweis zu führen.

Bewegungs- und Montagestöße sind in ausreichender Zahl
einzuplanen. Sie sind so zu gestalten, dass eine
geräuschlose und ungehinderte Bewegung der Elemente
untereinander und gegen den Baukörper gewährleistet
ist.

Der Auftragnehmer hat nach der Auftragserteilung die
erforderlichen Schweißnachweise zu erbringen.

Das Lagern von Druckgasflaschen in Kellerräumen,
Treppenhäusern, Durchgängen und Durchfahrten ist
unzulässig. Bei Arbeiten mit brennbaren Gasen muss ein
tragbarer Feuerlöscher gemäß DIN EN 3 vorhanden sein.

Die örtlichen Vorschriften über die Schrottverwertung
sind zu erfragen und einzuhalten.

Verfahrensbedingte Vermischungen und Abfall von
Strahlarbeiten sind vom Auftragnehmer zu beseitigen und
zu entsorgen. Dabei sind Strahlmittelrückstände auch
aus dem umliegenden Verkehrsraum, aus Poren, Fugen u.
dgl. und von den Gerüstböden zu entfernen.

Ist der Auftragnehmer mit der Verkehrssicherung der
Baustelle beauftragt, so gehört dazu auch die laufende
Kontrolle der Sicherungseinrichtungen. Die zeitlichen
Abstände der Kontrollen richten sich nach den örtlichen
Gegebenheiten

2.3.2  Trapezblechprofile

Für Dachausbildungen aus Trapezblechprofilen ist zu
beachten:
-  Für die Lagerung sind die Herstellervorschriften
strikt einzuhalten. Das gilt besonders für die Auflager
und den Schutz der Beschichtungen.
-  Falls aus der Ausschreibung oder den Plänen nicht
ersichtlich, ist mit dem Auftraggeber abzusprechen,
  --  welcher Oberflächenschutz angeboten wird und
auf welcher Seite.
  --  welche Seite der Profile wasserführend ist.
-  Die Kranentladung darf nur mit Kantenschutzwinkeln
und Gurten erfolgen.
-  Einschnitte sind gemäß Herstellervorschrift
nachzukonservieren.
-  Paletten sind gleichmäßig verteilt auf der
Dachfläche zu lagern. Diagonal- und Windverbände sind
vorher zu montieren.

2.3.3  Stahlleichtbau

Der Auftragnehmer hat die Lager- und
Montagevorschriften des Herstellers auf Verlangen
vorzulegen. Besteht konstruktiv bedingt die Möglichkeit
des Entstehens von Kondenswasser in abgekanteten
Teilen, so ist eine ständige Entwässerung zu
garantieren.

Bei geschweißten Profilen sind nicht durchgehende
Schweißnähte bzw. Punktschweißungen zu versiegeln.
Der Nachweis der Korrosionsschutzklasse ist vom
Auftragnehmer zu erbringen.

Für Nachkonservierungen von Montageschäden, Schnitten,
Lochleibungen und dergleichen ist vom Hersteller der
Konstruktion ausdrücklich zugelassenes Material zu
verwenden bzw. dem Auftraggeber zu übergeben.

Verbindungselemente (einschließlich Befestigungsmittel)
müssen einen Zulassungsbescheid besitzen oder genormt
sein.

Sofern aus den Ausschreibungsunterlagen nicht
erkennbar, ist vor Lieferung zu erfragen, welche Seite
von Profilen oder Blechen eine zusätzliche Beschichtung
erhalten soll.

2.4  Preisinhalte

Ergänzend zu Nr. 4.1 DIN 18335 gelten als
Nebenleistung:

-  Auf- und Abbau sowie An- und Abtransport der
Gerüste, falls nicht gesondert ausgeschrieben oder vom
Auftraggeber bereitgestellt.
-  Befestigungs- und Verbindungsmittel für
großformatige Dachdeckungen und Wandbekleidungen, wie
Klipps, Klemmprofile, Dichtungsstreifen, Formfüller,
Schließbleche, Distanzhilfen, Haltebügel, Stoßbleche,
Schließleisten, Übergangsbleche.
-  Das Nachverzinken oder Nachbeschichten von
Schnittstellen und Anschlüssen auf der Baustelle.

2.5  Abrechnungshinweise

2.6  Sonstige Angaben zur Bauausführung

Der Auftragnehmer hat dafür Sorge zu tragen, dass
während der Ausführung seiner Leistungen immer
mindestens ein fließend deutsch sprechender Mitarbeiter
seiner Firma auf der Baustelle anwesend ist.

Zu den auf der Baustelle vorzuhaltenden
Ausführungsunterlagen zählt neben den Ausführungsplänen
auch eine Ausfertigung der Leistungsbeschreibung.

Die Ausführungszeichnungen können vor der
Angebotsabgabe nach vorheriger Terminabsprache
eingesehen werden.

2.7  Besondere Angaben zur Baustelle

2.8  Besondere Nutzungsanforderungen

*Hinweis*
3  BESONDERER TEIL  -  Dachdeckungsarbeiten

3.1  Geltungsbereich und Ausführungsgrundlage

Der sachliche Geltungsbereich ergibt sich aus ATV/DIN
18338 - Dachdeckungs- und Dachabdichtungsarbeiten.

Ergänzend sind folgende ATV zu berücksichtigen:
DIN 18451  -  Gerüstbauarbeiten
DIN 18334  -  Zimmer- und Holzbauarbeiten (für
Lattungen und das Herstellen von Außenwandbekleidungen
mit Holzschindeln)
DIN 18339  -  Klempnerarbeiten (im Falle der
gleichzeitigen Ausführung von Dachklempnerarbeiten)

Die technische Ausführung ergibt sich aus den genannten
wie aus den im Folgenden aufgeführten Regelwerken.

Ergänzend zu den in VOB, Teil C aufgeführten Normen
gelten:
DIN 4102  -  Brandverhalten von Baustoffen und
Bauteilen
DIN 4108-3  -  Wärmeschutz und Energie-Einsparung in
Gebäuden - Teil 3: Klimabedingter Feuchteschutz;
Anforderungen, Berechnungsverfahren und Hinweise für
Planung und Ausführung
DIN 4109  -  Schallschutz im Hochbau, Anforderungen
und Nachweise
DIN 68365  -  Bauholz für Zimmerarbeiten;
Gütebedingungen
DIN 68800-3  -  Holzschutz; vorbeugender chemischer
Holzschutz
Normen der Reihe
DIN EN 501ff.  -  Dacheindeckungsprodukte aus
Metallblech
DIN EN 516  -  Vorgefertigte Zubehörteile für
Dacheindeckungen - Einrichtungen zum Betreten des
Daches - Laufstege, Trittflächen und Einzeltritte
DIN EN 517  -  Vorgefertigte Zubehörteile für
Dacheindeckungen - Sicherheitsdachhaken
DIN EN 534  -  Bitumen-Wellplatten
DIN EN 544  -  Bitumenschindeln mit mineralhaltiger
Einlage und/oder Kunststoffeinlage
DIN EN 546  -  Aluminium und Aluminiumlegierungen;
Folien
DIN EN 826  -  Wärmedämmstoffe für das Bauwesen -
Bestimmung des Verhaltens bei Druckbeanspruchung
DIN EN 1013  -  Lichtdurchlässige profilierte Platten
aus Kunststoff für einschalige Dacheindeckungen DIN EN
10088-1 - Nicht rostende Stähle - Teil 1: Verzeichnis
der nicht rostenden Stähle
DIN EN 10088-2  -  Nicht rostende Stähle - Teil 2:
Technische Lieferbedingungen für Blech und Band aus
korrosionsbeständigen Stählen für allgemeine Verwendung
DIN EN 10088-3  -  Nicht rostende Stähle - Teil 3:
Technische Lieferbedingungen für Halbzeug, Stäbe,
Walzdraht, gezogenen Draht, Profile und
Blankstahlerzeugnisse aus korrosionsbeständigen Stählen
für allgemeine Verwendung
DIN EN 12326  -  Schiefer- und andere
Natursteinprodukte für Dachdeckungen für überlappende
Dachdeckungen und Außenwandbekleidungen
VDI 2719  -  Schalldämmung von Fenstern und deren
Zusatzeinrichtungen

Zusätzlich zu beachtende Technische Regeln:
TRGS 521  -  Abbruch, Sanierungs- und
Instandhaltungsarbeiten mit alter Mineralwolle (2008)

Merkblatt des Stahl-Informations-Zentrums:
MB 191  -  Wellprofile aus Stahl

Das Regelwerk des Deutschen Dachdeckerhandwerks,
herausgegeben vom Zentralverband des Deutschen
Dachdeckerhandwerks e. V. (ZVDH).
Es gelten folgende Regelwerksteile:
-  Fachregeln Dachdeckungen
-  Fachregeln Metallarbeiten
-  Fachregeln Außenwandbekleidungen
-  sämtliche Merkblätter
-  sämtliche Hinweise

Berufsgenossenschaftliche Vorschriften und Regeln:
BG Bau Fachinfo Prävention  -  Umgang mit
Mineralwolle-Dämmstoffen

VdS-Richtlinien der VdS Schadenverhütung GmbH des
Gesamtverbandes der Deutschen Versicherungswirtschaft
(GDV):
VdS 2021  -  Brandschutz bei Bauarbeiten; Merkblatt
zur Schadenverhütung
VdS 2216  -  Brandschutzmaßnahmen für Dächer;
Merkblatt für die Planung und Ausführung

Es gelten jeweils die bei Auftragserteilung aktuellen
Fassungen des Dachdecker-Regelwerks, bei Widersprüchen
haben diese Vorrang vor den DIN-Vorschriften.

Soweit in der Leistungsbeschreibung auf Technische
Spezifikationen, z. B. nationale Normen, mit denen
Europäische Normen umgesetzt werden, europäische
technische Zulassungen, gemeinsame technische
Spezifikationen, internationale Normen, Bezug genommen
wird, werden auch ohne den ausdrücklichen Zusatz: "oder
gleichwertig", immer gleichwertige Technische
Spezifikationen in Bezug genommen.

3.2  Angaben zu Stoffen und Bauteilen

Für Befestigungsmittel und Kleineisenteile ist
feuerverzinktes Material zu verwenden.

Dachdeckungsmaterialien einschließlich der Formstücke
dürfen keine wesentlichen Farbunterschiede aufweisen.
Materialspezifische, geringe Abweichungen sind
zulässig.

Dachlatten müssen den Anforderungen von ATV DIN 18334,
Abschnitt 3.8 entsprechen.

Nägel zur Befestigung von Latten und Brettern müssen
eine Länge von mindestens der 2,5-fachen Holzdicke
haben und einen Flachkopf besitzen.

3.3  Angaben zur Ausführung

3.3.1  Allgemeines

Der Auftragnehmer hat die Einhaltung der
Regeldachneigung (= Mindestdachneigung) für die
ausgeschriebene Deckung zu prüfen, insbesondere an
Schleppdächern und Gauben.

Falls erforderlich, sind für einzubauendes Material die
Richtlinien der Hersteller grundsätzlich zu beachten.
Auf Verlangen sind Muster vorzulegen.

Sofern dem Leistungsverzeichnis keine Detailunterlagen
beigefügt sind, treffen die Pläne des Architekten in
erster Linie eine formale Gestaltungsaussage. Es bleibt
Aufgabe des Auftragnehmers, die Elementstöße,
Verbindungen, toleranzaufnehmenden Anschlüsse u. dgl.
nach Rücksprache mit dem Architekten und gemäß dem zu
erwartenden Gebrauchswert vorzunehmen.

Gegen Verschmutzungen und Beschädigungen anderer
Bauteile sowie zur Verhinderung von
Personen-Gefährdungen sind vom Auftragnehmer der
Verkehrssitte entsprechende und zumutbare Vorkehrungen
zu treffen (Abdeckungen, Hinweisschilder, Absperrungen,
Sicherheitsposten u. dgl.).

Nach Abschluss der Arbeiten sind Rinnen, Kehlen,
Fallrohre u. dgl. von Ziegelabfällen, Mörtelresten u.
ä. zu reinigen.

Abdeckungen und Ortausbildungen sind so zu gestalten,
dass durch ablaufendes Wasser an der Fassade keine
Schmutzränder entstehen können. Die Dicke der späteren
Bekleidung ist ggf. zu erfragen.

Für die Ausführung von Schneefanggittern hat der
Auftragnehmer unter Beachtung der Dachneigung, der
Dachlänge und des Schneegebietes die Stützendicke und
deren Abstände selbst festzulegen.

3.3.2  Lattung, Schalung

Falls die im Leistungsverzeichnis angegebenen Maße
durch das vom Bieter angebotene Fabrikat nicht zu
realisieren sind (z. B. für Ziegel, Dachfenster), hat
er das in seinem Angebot festzustellen und die
erforderlichen Maße für die Vorleistungen bekannt zu
geben (als Nebenangebot).

Dachlatten dürfen nicht über Brandwände geführt werden.
Ggf. sind die Latten zu unterbrechen und die Brandwand
mit Metallwinkeln zu überbrücken. Die Hohlräume
zwischen der Eindeckung der Oberseite der Brandwand
sind mit geeignetem Dämmmaterial zu verfüllen.

Stöße von Dachlatten auf Konterlatten sind mit einer
doppelten Konterlatte zu unterlegen.

3.3.3  Unterspannungen, Unterdeckungen, Unterdächer

Unterspannungen müssen - auch wenn sie diffusionsoffen
sind - Wasser führen können. Die Regensicherheit ist in
der Bauphase bei allen zu erwartenden Temperaturen zu
gewährleisten. Ist bei belüfteten
Steildachkonstruktionen eine nicht diffusionsoffene
Unterspannbahn ausgeschrieben (sd >0,3 m), so kann
stattdessen eine diffusionsoffene Bahn (sd </= 0,3 m)
verwendet werden, wenn auch damit die Regendichtheit
bei allen zu erwartenden Temperaturen während der
Bauphase des Daches gewährleistet wird.

Unterspannbahnen sind bei der Verarbeitung in der
kalten Jahreszeit so zu lagern, dass sie eine optimale
Verarbeitungstemperatur entsprechend den
Herstellerhinweisen haben. Sie sind in dieser Zeit in
kleineren Flächen und mit geringerem Durchhang zu
verlegen.

Beim verklebten Verlegen von
Unterspann-/Unterdeckbahnen in der kalten Jahreszeit
sind für die Verklebung bei niedrigen Temperaturen
geeignete Klebebänder zu verwenden.

Am First belüfteter Dächer muss die Unterspannung so
angebracht werden, dass die Wirkung des Lüftungsfirstes
nicht beeinträchtigt wird. Nicht diffusionsoffene
Unterspannbahnen sollten ca. 50 mm unterhalb des
Scheitelpunktes enden. Darüber ist eine den First
überdeckende Bahn mit Lüftungsöffnungen o.ä. zu
verlegen.

Traufseitig ist die Bildung von möglichen Wassersäcken
unbedingt zu vermeiden.

Wird ein wasserdichtes Unterdach über die Bauphase
hinaus gefordert (unbelüftete Konstruktion), sind die
Konterlatten in die wasserdichte Ausführung
einzubeziehen; Nähte und Stöße sind zu verkleben.

Bei Unterdeckungen sind evtl. aufgetretene Falten
aufzuschneiden und glattzulegen, inkl. der Dichtung des
Schnittes.

3.3.4  Dämmungen

Beschädigungen an Dampfsperr- oder Dampfbremsschichten
oder an luftdichten Schichten sind, wenn diese
Schichten zum Leistungsumfang des Auftragnehmers
zählen, vor dem Abdecken mit nachfolgenden Bauteilen
dauerhaft und materialgerecht zu schließen; wenn diese
Schichten zum Leistungsumfang eines anderen
Auftragnehmers zählen, ist mit der Bauleitung zu
klären, wer die Schäden beseitigen soll. In beiden
Fällen ist vor dem Abdecken mit nachfolgenden Bauteilen
der Bauleitung die Überprüfung der Schadensbehebung zu
ermöglichen.

Dampfbremsen und Dampfsperren sind konvektionsdicht zu
verlegen. Sie dürfen nicht lediglich mit Klammern
befestigt werden; sie sind zu kleben oder an den
Befestigungsstellen mit Dichtband zu versehen. Auch für
die Befestigung an Anschlüssen und Durchdringungen sind
im Regelfall Dichtungsbänder zu verwenden.
Montageschaum gilt nicht als konvektionsdicht.

Bei der normgerechten Bemessung von Lüftungsöffnungen
ist die Einengung bzw. Verminderung durch
Insektenschutzgitter zu beachten; der Nettoquerschnitt
ist einzuhalten.

Beim Umgang mit Mineralfaserdämmstoffen sind die Regeln
der BGBau Fachinfo Prävention Mineralwolle-Dämmstoffe
zu beachten.

Wärmedämmsysteme oder -elemente, die zusätzlich die
Funktion einer Unterspannung oder einer Unterdeckung
erfüllen, sind mit zusätzlichen herstellerbedingten
Maßnahmen an die Begrenzungslinien des Daches sowie an
Einbauten anzuschließen.

Dickenzunahme bei der Verwendung von Mineralwollematten
darf die Lüftung nicht behindern, ggf. sind
Distanzleisten einzubauen.

Dämmungen in Steildächern sind so anzubringen, dass ein
Abgleiten verhindert wird. Das gilt auch bei der
Verwendung von Dämmplatten und Dämmkeilen.

3.3.5  Dachziegeldeckung/Dachsteindeckung

Bei der Verwendung von Ortgangziegeln müssen diese
einen lichten Abstand von mindestens 10 mm von der
Außenhaut des Giebels haben. Andere Konstruktionen
müssen mindestens 30 mm Überstand haben. Bei der
Verwendung konischer Firstziegel ohne Falz muss die
Längsüberdeckung mindestens 40 mm betragen.

Bei Trauf- und Mansardgesimsen sollen die Gesimsbretter
u. dgl. erst nach der Deckung der Dachfläche
zugeschnitten und angebracht werden. Das gilt
entsprechend für Zahnleisten am Giebel.

Sind Ableitungen für Blitzschutz vorgesehen, sollen die
Ableitungsstützen zugleich mit der Deckung eingebaut
werden.

Ist ein Rinneneinhang (Traufblech) vorgesehen, sollen
die Ziegel der untersten Reihe nicht in die Rinne
hineinragen.

Die Anzahl der ausgeschriebenen Lüfterziegel gilt nur
als Richtwert. In Abhängigkeit vom angebotenen Fabrikat
sind so viel Lüfterziegel einzubauen, dass die nach DIN
4108-3 geforderten Werte erreicht werden. Das gilt
insbesondere bei unregelmäßigen Dachformen und für die
Lüftung von Walmflächen sowie bei Unterbrechungen durch
Einbauten.

Beim Schneiden von Platten ist darauf zu achten, dass
durch Rückstände keine Verfärbungen entstehen.

Elemente aus verschiedenen Chargen innerhalb einer
zusammenhängenden Fläche sind grundsätzlich nicht
zulässig. Ist es aus produkttechnischen Gründen
unvermeidbar, dass leichte Struktur- und
Farbunterschiede auftreten können, so sind die
Einzelteile aus verschiedenen Paletten zu entnehmen und
zu mischen. Der Bauherr ist vorher auf diesen Umstand
hinzuweisen und um sein Einverständnis zu ersuchen.

Die Sicherung provisorischer Abdeckungen ist besonders
auf der windabgewandten Seite der geneigten Dachfläche
und im Bereich von Durchdringungen der Dachhaut
vorzunehmen.

Die Verklammerung von Ziegeln ist, wenn keine Vorgabe
im Leistungsverzeichnis enthalten ist, nach den
einschlägigen Tabellen oder Einzelberechnung
entsprechend der Windzone und Dachneigung vorzunehmen.

Die für Ziegel erhobenen Forderungen bezüglich der
Verlegung, Lüftung u. dgl. gelten sinngemäß auch für
Betondachsteine.

3.3.6  Bitumenschindeldeckung

Befestigungsstifte müssen mindestens 25 mm, im Bereich
von First und Grat 30 mm lang sein, mit Flachkopf,
Kopfdurchmesser min. 9 mm.

Bei Dachneigungen über 60° sind die Schindeln
zusätzlich an den oberen Ecken zu befestigen; der
Austritt von Klebematerial muss in diesem Fall
ausgeschlossen sein.

Die Stoßfuge der Schindeln beträgt ca. 2 mm.

Anschlüsse an das Ortgangblech sind mit
wasserabweisendem Schrägschnitt auszuführen.

Aufgebogene oder umgelegte Schindeln sind insbesondere
bei Temperaturen unter 10° zu erwärmen.

Überdeckende Schenkel von Anschlussblechen oder
Einfassungen, auch Nockenbleche, müssen einen
Wasserfalz haben.

3.3.7  Schieferdeckung

Ist eine Schalung erforderlich, soll die Befestigung
der Platten jeweils auf einem Schalbrett erfolgen.

Die Gebindesteigung ist vom Auftragnehmer zu ermitteln.

3.3.8  Dachdeckung mit Profilblechen bzw.
Verbundplatten

Paletten sind gleichmäßig verteilt auf der Dachfläche
zu lagern. Die Lagerung hat entsprechend den
Herstellervorschriften zu erfolgen.

Die Kranentladung darf nur mit Kantenschutzwinkeln und
Gurten erfolgen.

Einschnitte sind gemäß Herstellervorschrift
nachzukonservieren.

3.3.9  Dachfenster

Anschlüsse von Dampfsperren und Unterspannungen sind
gemäß den Herstellerrichtlinien auszuführen.

Der Einbau von Wechseln im Dachverband ist in den
Bauplänen nur betreffs der Lage der Fenster
dargestellt. Die genauen Maße sind entsprechend dem
angebotenen Fabrikat und der erforderlichen
Brüstungshöhe selbst festzulegen.

Die Maße für die Wechsel sind dem Auftraggeber dann
mitzuteilen, wenn die Wechsel nicht selbst vom
Auftragnehmer eingebaut werden.

Werden die Fenster inkl. Futter ausgeschrieben, sind
typenspezifische Futter des Fensterherstellers
einzubauen, falls dieser solche anbietet. Das gilt nur,
wenn im Leistungsverzeichnis nicht anderes angegeben
wird.

Sofern in den Unterlagen zur Ausschreibung keine
anderen Forderungen erhoben werden, gilt die
Schallschutzklasse 2 nach VDI 2719.

Alle Metallteile müssen korrosionsgeschützt sein; das
gilt auch und besonders für verdeckte Teile, Formstücke
und Verbindungsmittel.

Dachflächenfenster gelten als für die ausgeschriebene
Eindeckung beschrieben. Vom Hersteller dafür
vorgesehene Anschluss- und Formteile sind entsprechend
einzukalkulieren.

3.3.10  Außenwandbekleidungen

Bei Außenwandbekleidungen ist bezüglich der
Gerüstverankerung sowie des Vorganges des Gerüstabbaus
in Abhängigkeit vom Wandbekleidungssystem mit dem für
den Gerüstbau verantwortlichen Unternehmen bzw. der
Bauleitung Rücksprache zu halten.

3.3.11  Sanierung

Bei Dacherneuerungsarbeiten darf grundsätzlich nur so
viel abgedeckt werden, wie auch am gleichen Tag
eingedeckt werden kann. Diese Leistungen dürfen bei
Witterungsverhältnissen, die sich nachteilig auf die
Leistung oder die vorhandene Bausubstanz auswirken
können, nur ausgeführt werden, wenn durch geeignete
Maßnahmen Schäden ausgeschlossen werden können.

Asbestzementprodukte sind unter Beachtung der
Technischen Regeln für Gefahrstoffe zerstörungsfrei zu
demontieren. Der Aufsichtsführende muss für die
Behandlung von Asbestzementprodukten sachkundig sein.

3.4  Preisinhalte

Der Auftragnehmer hat während der Arbeitszeit und bei
technisch bzw. arbeitszeitlich bedingter Unterbrechung
der Arbeiten bei Erfordernis vorsorglich für eine
ausreichende provisorische Abdeckung gemäß Abschnitt
4.1.10 ATV DIN 18299 zu sorgen. Ansprüche des
Auftragnehmers gemäß Nr. 4.2.6 DIN 18299 bzw. Nr. 4.2.1
DIN 18338 werden davon nicht berührt.

Ist der Auftragnehmer mit der Verkehrssicherung der
Baustelle beauftragt, so gehört dazu auch die laufende
Kontrolle der Sicherungseinrichtungen. Die zeitlichen
Abstände der Kontrollen richten sich nach den örtlichen
Gegebenheiten.

Ergänzend zu Nr. 4.1 DIN 18338 gelten als
Nebenleistung:

-  Schräger Anschluss von Dachlatten.
-  Ermittlung der Anzahl der Klammern, wenn
Verklammerung vorgesehen ist.
-  Doppelte Konterlatten bei Stößen der Traglattung,
wenn m2 als Einheit vorgesehen ist.
-  Das Lüften der Räume und das Staubsaugen in
geschlossenen Räumen nach der Verarbeitung oder dem
Trennen von Mineralfasererzeugnissen.

3.5  Abrechnungshinweise

3.6  Sonstige Angaben zur Bauausführung

Der Auftragnehmer hat dafür Sorge zu tragen, dass
während der Ausführung seiner Leistungen immer
mindestens ein fließend deutsch sprechender Mitarbeiter
seiner Firma auf der Baustelle anwesend ist.

Zu den auf der Baustelle vorzuhaltenden
Ausführungsunterlagen zählt neben den Ausführungsplänen
auch eine Ausfertigung der Leistungsbeschreibung.

Die Ausführungszeichnungen können vor der
Angebotsabgabe nach vorheriger Terminabsprache
eingesehen werden.

3.7  Besondere Angaben zur Baustelle

3.8  Besondere Nutzungsanforderungen

### Titel 1 Baustelleneinrichtung / Sondernutzung

#### Untertite 1.1 Baustelleneinrichtung / Sondernutzung

**1.1.10 Baustelleneinrichtung/ -räumung**
Geräte, Werkzeuge und sonstige Betriebsmittel, die zur
Durchführung der Arbeiten erforderlich sind, auf die
Baustelle bringen und aufbauen. Vorhaltekosten der
Baustelleneinrichtung sowie der benötigten Maschinen
sind in dieser Position einzurechnen. Nach Abschluss
der Arbeiten sind alle Geräte, Werkzeuge und sonstige
Betriebsmittel und Werkstoffreste wieder abzubauen bzw.
abzufahren/zu entsorgen. Die in Anspruch genommenen
Flächen sind sauber zu hinterlassen.
Der Transport von Material ist in dieser Pos. mit zu
kalkulieren.
Menge: 1,000 psch

**1.1.20 Straßensperrung, Baustelleneinrichtung, Halteverbot beantragen**
Straßensperrung, Baustelleneinrichtung, Halteverbot
beantragen, Beschilderung gemäß genehmigten
Verkehrszeichenplan 72 h vorher aufstellen, nach
Baumaßnahme wieder abräumen.
inkl. Erstellung Verkehrszeichenplan
inkl. Einrichten und Absperren der Halteverbotszone
inkl. Verkehrssicherungseinrichtungen,
Vorhaltezeit 4 Wochen
Fläche bis ca. 80m²
Für Container, Toilette, Lagerfläche und Parkplätze

Die Sondernutzung ist bis zum Ende der Baumaßnahme
voruhalten!
Menge: 1,000 psch

**1.1.30 Vorhaltung Verkehrssicherung pro Woche**
Menge: 26,000 Wo

**1.1.40 Bautoilette mit Waschplatz und Heizung**
Bautoilette mit Waschplatz und Heizung liefern und
vorhalten
inkl. regelmäßger Entleerung und Reinigung
Vorhaltezeit 4 Wochen
Menge: 2,000 St

**1.1.50 Vorhaltung Bautoilette**
je weitere Woche
Menge: 52,000 StWo

### Titel 2 Zimmer- und Holzbauarbeiten

#### Untertite 2.1 Dach Bestand

**2.1.10 Rückbau Bestandswindböcke**
Rückbau und Entsorgung von zwei Bestandswindböcken.
Menge: 3,000 St

**2.1.20 Dachkonstruktion, Abbund Sparrenaufdopplung 12/6**
Lieferung und Abbund von Bauholz zur Sparrenaufdopplung
im Bestandsdach durch Abbinden, Aufstellen und
Verlegen, inkl. aller Anschlüsse und Auswechslungen.
Kleineisenteile, soweit es Besondere Leistungen sind,
gesondert.
Die Bestandssparren des Flachdachs werden unterseitig
aufgedoppelt, um die geforderte Dämmschichtstärke von
20 cm zu erfüllen.

Querschnitt Bestandssparren: ca. 12/14 cm
Querschnitt Aufdopplungssparren: 12/6 cm
Dachform  :  Flachdach
Dachneigung  :  ca. 2,5°
Menge: 230,000 lfdm

**2.1.30 Konstruktion, Beistützen 12/12 Pos. 7**
Lieferung und Abbund von Bauholz als Beistützen für die
Mittelpfettenverstärkungen. Die Beistütze b/d=12/12cm
wird jeweils in den Drittelspunkten mit der vorhandenen
Stütze verbunden.
Verbindung mit M16 + zweiseitigen Bulldog - Dübel
95/25/1,3 mm, Abstand e < 55 cm.
Abbinden, Aufstellen und Verlegen, inkl. aller
Anschlüsse und Auswechslungen. Kleineisenteile, soweit
es Besondere Leistungen sind, gesondert.

Anzahl: 9 Stück
Querschnitt: 12/12 cm

Einzellänge: ca. 3,00 m

Statik Pos. 7
Menge: 9,000 St

**2.1.40 Mittelstrang als Fachwerkwand WE01 Pos. 9**
*** Bedarfsposition ohne GB
Lieferung und Abbund von Bauholz als Fachwerkwand zur
Unterstützung der Kehlbalkenlage. Abbinden, Aufstellen
und Verlegen, inkl. aller Anschlüsse und
Auswechslungen. Kleineisenteile, soweit es Besondere
Leistungen sind, gesondert.

Rähm b/d=12/14cm
Stiele b/d=12/12cm, Abstand ca. 1,0 m,
Höhe ca. 3 m, ca. 10 Stück
Schwellenhölzer b/d=12/14cm
Länge der Wand: ca. 10,90 m

Die Stiele stehen auf der Massivwand in den unteren
Geschossen. An der östlichen Giebelwand wird eine
zusätzliche Holzstütze gestellt. Diese Stütze wird in
den
Drittelspunkten mit dem Mauerwerk verbunden. (M14
Klebedübel)
Menge: 33,000 m²

**2.1.50 Mittelstrang als Fachwerkwand WE02 Pos. 10**
*** Bedarfsposition ohne GB
Lieferung und Abbund von Bauholz als Fachwerkwand zur
Unterstützung der Kehlbalkenlage. Abbinden, Aufstellen
und Verlegen, inkl. aller Anschlüsse und
Auswechslungen. Kleineisenteile, soweit es Besondere
Leistungen sind, gesondert.

Rähm b/d=12/14cm
Stiele b/d=12/12cm, Abstand ca. 1,0 m,
Höhe ca. 3 m, ca. 8 Stück
Schwellenhölzer b/d=12/14cm
Länge der Wand: ca. 7,5 m

Die Stiele stehen auf der Massivwand in den unteren
Geschossen.
Menge: 23,000 m²

**2.1.60 Verstärkung Mittelpfette 12/24 (S10) Pos. 5**
Neue Holzverstärkung an der bestehenden straßenseitigen
Mittelpfette herstellen, auf die Baustelle liefern und
betriebsfertig nach Angabe Statik montieren.
Notwendige Hilfskonstruktionen sind einzukalkulieren.

Mittelpfette vorhanden:  b/d=12/16 cm
Verstärkung:  b/d=12/24 cm (S10)

Einzellänge:  1x ca. 3,00 m
  1x ca. 2,70 m

Die neue Holzverstärkung wird mit der vorhandenen
Pfette verbolzt.
Mit Bolzen M16, e<45 cm + Bulldog-Dübel 95/12,8/1,35.

Planungsreferenzen:
Statische Berechnung Dachgeschossumbau
Postitionsplan 2, Position 5
Einbauort: Mittelpfette Straßenseite
Menge: 5,700 m

**2.1.70 Verstärkung Mittelpfette 10/20 (S10)**
Neue Holzverstärkung an der bestehenden straßenseitigen
Mittelpfette herstellen, auf die Baustelle liefern und
betriebsfertig nach Angabe Statik montieren.
Notwendige Hilfskonstruktionen sind einzukalkulieren.

Mittelpfette vorhanden:  b/d=12/16 cm
Verstärkung:  b/d=10/20 cm (S10)

Einzellänge:  1x ca. 2,00 m

Die neue Holzverstärkung wird mit der vorhandenen
Pfette verbolzt.
Mit Bolzen M16, e<45 cm + Bulldog-Dübel 95/12,8/1,35.

Planungsreferenzen:
Statische Berechnung Dachgeschossumbau
Postitionsplan 2
Einbauort: Mittelpfette Straßenseite, schräger
Eckbereich
Menge: 2,000 m

**2.1.80 Befestigung Fußpfetten Pos. 11**
Die Fußpfetten werden mit Windrispenschlaufen an den
Deckenbalken befestigt. gew.: BMF 40 / 3 mm

Länge Fußpfetten insg.: ca. 33,0 m
Menge: 1,000 psch

**2.1.90 Dachkonstruktion, Abbund Seitensparren DFF 8/18 Pos. 14**
Lieferung und Abbund von Bauholz für Dachkonstruktion
durch Abbinden, Aufstellen und Verlegen, inkl. aller
Anschlüsse und Auswechslungen. Kleineisenteile, soweit
es Besondere Leistungen sind, gesondert.

Die neuen Dachflächenfenster erhalten seitlich neue
Dachsparren mit einem oberen und unteren Wechsel.
Die Sparren gehen von der Fußpfette bis zur
Mittelpfette.
Zu dem werden 2 Wechsel eingebaut die jeweils mit
80er Balkenschuh verbunden werden.

Inklusive Rückbau und Entsorgung der Bestandssparren
und Wechsel.

Größe DFF  : 114 x 140
Querschnitte  :  8/18 cm
Dachform  :  Schrägdach
Dachneigung  :  ca. 50°
Menge: 26,000 m

**2.1.100 Dachkonstruktion, Abbund Wechsel RWA 14/24 Pos. 15**
Lieferung und Abbund von Bauholz für Dachkonstruktion
durch Abbinden, Aufstellen und Verlegen, inkl. aller
Anschlüsse und Auswechslungen. Kleineisenteile, soweit
es Besondere Leistungen sind, gesondert.

Dachbalken 2 x Neu 14/24 VH (S10)
Zudem werden 2 Wechsel b/d=12/20 cm eingebaut,
die jeweils mit 120er Balkenschuhen verbunden
werden.
Menge: 6,600 m

**2.1.110 Dachkonstruktion, Abbund Wechsel, Dachflächenfenster 0,55 x 0,78 m**
Ausbildung von Wechsel für Dachflächenfenster einschl.
Anschluss der Stichhölzer, Anpassung der Holzschalung
an neue Öffnung, temporäre Abdeckung,
Befestigungsmittel sind mit einzukalkulieren.

Einbauort : Schrägdach Treppenhaus
Größe DFF : 0,55 x 0,78 m
Menge: 1,000 St

**2.1.120 Auflagepolster aus KVH Holz auf dem HEA-Träger**
Auflagepolster aus KVH Holz auf dem HEA-Träger liefern
und montieren.

Auszug Statik:
Durch die im Träger gebohrten Löcher (d=14mm) werden
Gewindestangen M12+U-Scheibe U>50mm mit dem Pfettenholz
befestigt.

Pfettenholz b/d=14/10 cm auf HE-A
Menge: 5,800 m

**2.1.130 Handwerkliches herstellen von Schub-Brems-Knaggen**
Handwerkliches herstellen von Schub-Brems-Knaggen
aus KVH Holz 14/14cm, welche vor Ort nach den
genauen Winkel zwischen Auflageholz und
Sparrenlage gefertigt und nach Statikerangabe mit
den dazugehörigen Befestigungsmitteln montiert
werden.

Statik Pos. 6
Menge: 10,000 St

**2.1.140 Zulage für Befestigungsmittel**
Zulage für Befestigungsmittel in versch. Güteklassen,
Längen und Dimensionen zur Befestigung der
verschiedenen Stahlprofile und Träger, mittels
Gewindestangen, Muttern, Bolzen und speziellen
HEA-Ankern.
Menge: 1,000 psch

#### Untertite 2.2 Holzbalkendecke

**2.2.10 Verstärkung Deckenbalken Pos. 22**
Lieferung und Abbund von Bauholz für nicht sichtbare
Holzbalkendecke, inkl. aller Anschlüsse und
Auswechslungen. Kleineisenteile, soweit es besondere
Leistungen sind, gesondert. Zur Herstellung der
Durchlaufwirkung der Deckenbalken an der Giebelseite.

Konstruktionsteil  :  Holzbalkendecke
Querschnitt Bestandsbalken: 14/24 cm
Querschnitte Verstärkung: 8/24 cm

2 x 3 Deckenbalkenpaare verstärken

Die Arbeiten sind unter höchster Vorsicht auszuführen,
da das darunter liegende Geschoss bewohnt ist. Im Zuge
der Arbeiten ist bei Auftreten weiterer Schäden an der
Holzkonstruktion die Bauleitung zu informieren.
Menge: 36,000 ldfm

**2.2.20 Ersatz Drempelstützen**
Liefern, Zuschneiden und Einbau von Drempelständern und
Ausbau der vorhandenen Drempelständer.

Querschnitt Drempelständer gem. Bestand: 12/12 cm
Höhe Drempelständer: ca. 40 cm
Nadelholz, KVH
Holzfeuchte u≤18%, technisch getrocknet

Nach dem Entfernen des Drempelständers soll der äußere
Deckenbalkenkopf auf mögliche verdeckte biotische
Schäden
geprüft werden.

Die Arbeiten sind unter höchster Vorsicht auszuführen,
da das darunter liegende Geschoss bewohnt ist. Im Zuge
der Arbeiten ist bei Auftreten weiterer Schäden der
Holzkonstruktion die Bauleitung zu informieren.

Inklusive Entsorgung des ausgebauten Altholzes.
Menge: 5,000 lfdm

**2.2.30 Blindboden,Schwarten,26mm,Latt.40/60mm**
Ergänzung des vorhandenen Blindbodens in Teilbereichen
der geöffneten Holzbalkendecke. Lieferung und Verlegen
des Blindbodens aus Holzschwarten zwischen
Deckenbalken, inkl. Lattung.

Holzfeuchte  :  trocken (< 20%)
Deckenbalkenabstand  :  70 - 80 cm
Schwartendicke  :  24 - 26 mm
Lattenquerschnitt  :  30/50 - 40/60 mm
Menge: 30,000 m²

**2.2.40 Rieselschutz, Naturkrepp-Papier, lose**
Rieselschutz aus Naturkrepp-Papier, einlagig, mit 10 cm
Stoßüberlappung, lose zwischen die Balkenlagen oder auf
die Verschalung, inkl. Aufkantung an der Wand bzw. bis
über die Estrichoberkante.
Einbauort  :  Holzbalkendecke
Angeb. Fabrikat  :  []
Menge: 30,000 m²

**2.2.50 Bauseits gelagerte Schüttung einbringen**
Vorhandene, bauseits gelagerte Schüttung vor
Wiedereinbau auf Myzelbewuchs (Pilzgeflecht) prüfen.
Nicht befallene Schüttung wieder in Holzbalkendecke
einbringen; Oberkante der Balken bündig abziehen.
Ggf. mit Pilzbewuchs befallene sowie nicht benötigte
Schüttung entsorgen, inkl. Kippgebühr.
Menge: 30,000 m²

**2.2.60 Deckenschalung,24mm**
Deckenschalung aus Brettern, sägerau und besäumt, auf
die Balken liefern und verlegen, Befestigung mit mind.
4 Nägeln pro Brett. Als Ergänzung der vorhandenen
Deckenschalung, inklusive Anarbeitung an vorhandene
Deckenschalung.

Einbauort  : Holzbalkendecke
Holzart  :  Fichte / Kiefer / Tanne
Sortierklasse  :  S 10
Holzfeuchte  :  trocken (< 20%)
Brettdicke  :  24 mm
Brettbreite  :  mind. 120 mm
Menge: 30,000 m²

#### Untertite 2.3 Stundenlohnarbeiten

**2.3.10 Stundensatz Meister, Zimmerarbeiten**
*** Bedarfsposition ohne GB
Arbeiten, welche nicht in den Positionen erfasst sind
und gegen Nachweis zur Ausführung kommen:
Meister
Menge: 1,000 h

**2.3.20 Stundensatz Vorarbeiter, Zimmerarbeiten**
*** Bedarfsposition ohne GB
Arbeiten, welche nicht in den Positionen erfasst sind
und gegen Nachweis zur Ausführung kommen:
Fachwerker
Menge: 1,000 h

**2.3.30 Stundensatz Fachwerker, Zimmerarbeiten**
*** Bedarfsposition ohne GB
Arbeiten, welche nicht in den Positionen erfasst sind
und gegen Nachweis zur Ausführung kommen:
Fachwerker
Menge: 1,000 h

**2.3.40 Stundensatz Helfer, Zimmerarbeiten**
*** Bedarfsposition ohne GB
Arbeiten, welche nicht in den Positionen erfasst sind
und gegen Nachweis zur Ausführung kommen:
Helfer
Menge: 1,000 h

### Titel 3 Stahlbau

#### Untertite 3.1 Stahlbau

**3.1.10 Verstärkung Mittelpfette mittels U-Profil 180 (S235) Pos. 3**
U-Profil, grundiert als Verstärkung der bestehenden
straßenseitigen Mittelpfette herstellen, auf die
Baustelle liefern und betriebsfertig nach Angabe Statik
montieren.
Notwendige Hilfskonstruktionen sind einzukalkulieren.

Profil:  U180 S235

Einzellänge:  1x ca. 4,10 m

Planungsreferenzen:
Statische Berechnung Dachgeschossumbau
Postitionsplan 2, Position 3
Einbauort: Mittelpfette Hofseite
Menge: 4,100 m

**3.1.20 Verstärkung Mittelpfette mittels U-Profil 160 (S235) Pos. 4**
U-Profil, grundiert als Verstärkung der bestehenden
straßenseitigen Mittelpfette herstellen, auf die
Baustelle liefern und betriebsfertig nach Angabe Statik
montieren.
Notwendige Hilfskonstruktionen sind einzukalkulieren.

Profil:  U160 S235

Einzellänge:  1x ca. 3,60 m
  1x ca. 3,30 m
  1x ca. 3,60 m
  1x ca. 1,60 m

Gesamtlänge: 12,10 m

Planungsreferenzen:
Statische Berechnung Dachgeschossumbau
Postitionsplan 2, Position 4
EInbauort: Mittelpfette Straßenseite
Menge: 12,100 m

**3.1.30 Stahlträger HEA200 (S235) Pos. 6**
HEA-Träger, grundiert als Verstärkung der bestehenden
straßenseitigen Mittelpfette herstellen, auf die
Baustelle liefern und betriebsfertig nach Angabe Statik
montieren.
Notwendige Hilfskonstruktionen sind einzukalkulieren.

Profil:  HEA200 S235

Einzellänge:  1x ca. 5,80 m

Auszug Statik:
Verbindung HE-A 200 mit den Sparren
Es wird im Obergurt von dem Stahlträger Löcher
D=14mm gebohrt, e=35 cm. Durch diese Löcher werden
Gewindestangen M12 + U-Scheibe U>50mm mit dem
Pfettenholz befestigt.
Die Last von den Sparren wird mit einer jeweiligen
Knagge in dieses Pfettenholz/Lagerholz eingebracht.
Verschraubung ASSY Schrauben jeweils 3 x M 6 / 240
mm.
Die Dachsparren der POS 1 und der Walmsparren POS
2 werden mit HE-A Ankern in den Stahlträger
eingeleitet.
gew. HE-Anker 175, 6 x D=5mm, diagonal versetzt.

Planungsreferenzen:
Statische Berechnung Dachgeschossumbau
Postitionsplan 2, Position 6
EInbauort: Mittelpfette Straßenseite
Menge: 5,800 m

**3.1.40 Stahlstütze QR 80/80/4 mm Pos. 8**
Herstelung, Lieferung und Montage von Stahlstützen
unter dem Stahlträger aus der vorherigen Position.

2 Stück à ca. 3,00 m
Stahlstützen  QR 80/80/4mm
Holzstützen vorhanden  b/d=12/12cm
Kopfplatte:  t=12 mm
Maße:  ca. 140/300mm mit Dreiecksblechen
  120/120/10mm
Fußplatte:  t=12 mm
  ca.140/300 mm mit Dreiecksblechen
  120/120/10mm
Menge: 6,000 m

**3.1.50 Stahlwinkel 2x U160 Pos. 13**
Stahlwinkel 2 x U - 160 S235, Querblech und
Kleineisenteile
auf die Baustelle liefern und betriebsfertig nach
Angabe
Statik montieren.

Auszug Statik:
Die Stahlwinkel verbinden kraftschlüssig die
Fußpfetten mit den Deckenbalken. Dazu wird oben ein
Querblech angebracht: 200/80/8mm mit jeweils 2 M12
Gewindestangen + Gegenkonterung auf der Außenseite
der Fußpfette mit großer U-Scheibe 50mm.
Verbindung des horizontalen Schenkels durch jeweils
3 x M 12 Wienerschrauben mit den Deckenbalken.
Notwendige Hilfskonstruktionen sind einzukalkulieren.

Schenkellänge ca. 80 cm
Gesamtlänge: 160 cm

Planungsreferenzen:
Statische Berechnung Dachgeschossumbau
Postitionsplan 2, Position 13
EInbauort: Drempelmauerwerk anstelle ehemaliger
Windböcke
Menge: 3,000 St

**3.1.60 Stahlträger U220 (S235) Pos. 23**
U220-Träger, grundiert als beidseitige Verstärkung des
bestehenden Deckenbalkens herstellen, auf die Baustelle
liefern und betriebsfertig nach Angabe Statik
montieren.
Notwendige Hilfskonstruktionen sind einzukalkulieren.

Profil:  2x U220 S235

Einzellänge:  2x ca. 5,20 m

Auszug Statik:
Gew.: Mit Bolzen M16, e<35cm +
Bulldog-Dübel 95/12,8/1,35.
Abstand der Bulldogdübel 35 cm.
Unter Stielen ist jeweils ein zusätzlicher Bolzen zu
setzen.

Planungsreferenzen:
Statische Berechnung Dachgeschossumbau
Postitionsplan 3, Position 23
Menge: 10,400 m

**3.1.70 Stahlträger U200 (S235) Pos. 24**
U220-Träger, grundiert als beidseitige Verstärkung des
bestehenden Deckenbalkens herstellen, auf die Baustelle
liefern und betriebsfertig nach Angabe Statik
montieren.
Notwendige Hilfskonstruktionen sind einzukalkulieren.

Profil:  2x U200 S235

Einzellänge:  2x ca. 5,20 m

Auszug Statik:
Gew.: Mit Bolzen M16, e<35cm +
Bulldog-Dübel 95/12,8/1,35.
Abstand der Bulldogdübel 35 cm.
Unter Stielen ist jeweils ein zusätzlicher Bolzen zu
setzen.

Planungsreferenzen:
Statische Berechnung Dachgeschossumbau
Postitionsplan 3, Position 24
Menge: 10,400 m

**3.1.80 Stahlträger U240 (S235) Pos. 25**
U240-Träger, grundiert als beidseitige Verstärkung des
bestehenden Deckenbalkens herstellen, auf die Baustelle
liefern und betriebsfertig nach Angabe Statik
montieren.
Notwendige Hilfskonstruktionen sind einzukalkulieren.

Profil:  2x U240 S235

Einzellänge:  2x ca. 5,20 m

Auszug Statik:
Gew.: Mit Bolzen M16, e<35cm +
Bulldog-Dübel 95/12,8/1,35.
Abstand der Bulldogdübel 35 cm.
Unter Stielen ist jeweils ein zusätzlicher Bolzen zu
setzen.

Planungsreferenzen:
Statische Berechnung Dachgeschossumbau
Postitionsplan 3, Position 25
Menge: 10,400 m

**3.1.90 Stahlträger HEB140 (S235) Pos. 26**
HEB140-Träger, grundiert als Auflager für die
Stahlträger aus vorherigen Positionen herstellen, auf
die Baustelle liefern und betriebsfertig nach Angabe
Statik montieren.
Notwendige Hilfskonstruktionen sind einzukalkulieren.

Profil:  HEB140

Einzellänge:  3x ca. 1,20 m

Einbau in Drempelmauerwerk. Die Einleitung der last der
Stahlträger erfolgt über Stahllaschen (Zuglaschen).

Planungsreferenzen:
Statische Berechnung Dachgeschossumbau
Postitionsplan 3, Position 26
Menge: 3,600 m

**3.1.100 Zulage für Befestigungsmittel**
Zulage für Befestigungsmittel in versch. Güteklassen,
Längen und Dimensionen zur Befestigung der
verschiedenen Stahlprofile und Träger, mittels
Gewindestangen, Muttern, Bolzen und speziellen
HEA-Ankern.
Menge: 1,000 psch

#### Untertite 3.2 Stundenlohnarbeiten

**3.2.10 Stundensatz Meister, Schlosserarbeiten**
*** Bedarfsposition ohne GB
Arbeiten, welche nicht in den Positionen erfasst sind
und gegen Nachweis zur Ausführung kommen:
Meister
Menge: 1,000 h

**3.2.20 Stundensatz Vorarbeiter, Schlosserarb.**
*** Bedarfsposition ohne GB
Arbeiten, welche nicht in den Positionen erfasst sind
und gegen Nachweis zur Ausführung kommen:
Vorarbeiter
Menge: 1,000 h

**3.2.30 Stundensatz Facharbeiter, Schlosserarb.**
*** Bedarfsposition ohne GB
Arbeiten, welche nicht in den Positionen erfasst sind
und gegen Nachweis zur Ausführung kommen:
Vorarbeiter
Menge: 1,000 h

**3.2.40 Stundensatz Helfer, Schlosserarbeiten**
*** Bedarfsposition ohne GB
Arbeiten, welche nicht in den Positionen erfasst sind
und gegen Nachweis zur Ausführung kommen:
Helfer
Menge: 1,000 h

### Titel 4 Dachdeckerarbeiten

#### Untertite 4.1 Dachdeckerarbeiten

**4.1.10 Kontrolle und Wartung Bestandsdach**
Prüfung der bestehenden Dacheindeckung sowie
Unterspannbahn. Instandsetzung von möglichen
Undichtigkeiten, Austausch von beschädigten Teilen etc.
nach Aufmaß.
Menge: 1,000 psch

**4.1.20 Verschluss einzelner Fehlstellen in Dachdeckung**
*** Bedarfsposition ohne GB
Verschluss einzelner Fehlstellen in der bestehenden
Dachdeckung einschließlich Eindichtung Unterspannbahn.

Größe Einzelfläche : bis 1 m²
Dachdeckung: Ziegel im Schrägdachbereich, Bitumenbahn
im Flachdachbereich
Menge: 3,000 St

**4.1.30 Dachlüfterziegel, Hut, DN 125**
Lieferung, Einbau und Anschluss von Dachlüfterziegeln
aus System des bestehenden Daches inklusive
Dunstrohranschluss in das Bestandsdach und Eindichtung.
Menge: 4,000 St

#### Untertite 4.2 Dachflächenfenster

**4.2.10 Dachfenster, PVC, 460/610 mm, Schwingflügel**
Lieferung und Montage eines Dachflächenfenster (DFF)
mit Schwingflügel im Treppenhauskopf inkl.
Eindeckrahmen und äußerem Abdeckrahmen, mit
Isolierverglasung, wärmegedämmt, inkl. erforderlicher
Beideckarbeiten.

Material  :  Polyvinylchlorid (PVC)
Größe  :  ca. 460/610 mm

inkl. Demontage und Entsorgung des Bestandsfensters.

Angeb. Fabrikat  :
Menge: 1,000 St

**4.2.20 DFF,Schwingfl.kunststoffumh,,550/780**
Dachflächenfenster (DFF) mit Schwingflügel, aus
kunststoffumhülltem Holz, mit Isolierverglasung,
komplett mit äußerem Abdeckrahmen, inkl. Eindeckrahmen
und Beideckarbeiten.
Inkl. Demontage und Entsorgung des Bestandsfensters.

Wärmedurchgangskoeffizient  :  Uw ca. <1,5
Schallschutzklasse  :  II
Abdeckrahmen  :  Alu, kunststoffbeschichtet
Eindeckrahmen  :  Aluminium
Blendrahmen-
Außenmaß b/h  :  ca. 550/780 mm

Angeb. Fabrikat  :
Menge: 1,000 St

**4.2.30 Kombi-Lichtkuppel Rauchableitung und Ausstieg 150*100**
Lieferung und Montage einer
Kombi-Lichtkuppel Rauchableitung
und Ausstieg
bestehend aus Basiselement mit 30 cm PVC
Aufsetzkranz für geometrische
Rauchableitung in Treppenhäusern
nach Landesbauordnung und 2-schaligem Oberelement.
Inklusive Eindichtung und ggf. nötiger Beideckarbeiten.

Geometrische Öffnungsfläche Av
für Größe 150x100 = 1,04 m²

Mit Elektro-Spindelmotor (24 V).
Öffnungswinkel ca. 85°

Oberelement 2-schalig:
Wärmedurchgangskoeffizient U=2,0*
Schalldämmung Rw=20 dB
Hitzeschutz g=0,75

Für Dachausschnitt
(B X H ) 150 cm x 100 cm

Inklusive Demontage und Entsorgung des
Bestandsflachdachfensters.

Richtfabrikat: Velux Kombi-Lichtkuppel Rauchableitung
und Ausstieg CSJ 1211, Artikelnr. : CSJ 150100 1211,
o.glw.

Angebotenes Fabrikat:
Menge: 1,000 St

**4.2.40 Rauchabzugssteuerzentrale**
Lieferung einer Rauchabzugs-Steuerzentrale und
Hauptbedienstelle für Lichtkuppel aus vorheriger
Position, zum Anschluss von zwei Motoren, inkl.
Lüftertaster, zwei Brandmeldern und zwei
Rauchabzugstastern. Elektrischer Anschluss bauseits.
Menge: 1,000 St

**4.2.50 DFF, Klappschwingflügel, 940/1400 Bad**
Lieferung und Montage eines
Klapp-Schwing-Fensters mit
45°-Öffnungswinkel und Schwingfunktion bis zum Anschlag.
Mit Öffnungsgriff unten, Lüftungsklappe
und Luftfilter.
Seitliche Flügelabdeckbleche
schraubenlos vormontiert, Montagewinkel
und Markisenkasten im Lieferumfang
enthalten.
Dämmelement am Blendrahmen oben aus
geschäumtem Kunststoff, grau.
Luftdichtheitsklasse 4.
----------------------------------------
Flügel und Blendrahmen: Holzkern mit
nahtloser Kunststoff-Ummantelung aus
Polyurethan, feuchtigkeitsunempfindlich,
dauerhaft, besonders pflegeleicht,
PVC-frei.
----------------------------------------
Umlaufende Dichtung mit Anschlag-
und Gleitfunktion aus Santoprene,
seitliche Dichtung aus EPDM zwischen
Flügel- und Blendrahmenverblechung
Blendrahmen-Außenmaße (BxL): 94 x 140 cm
Lichtfläche: 0,92m²
Oberfläche fertig lackiert mit
Zwei-Komponenten-PU-Lack, weiß,
seidenmatt, NCS S 0500-N.

Außenabdeckung aus Aluminium,
einbrennlackiert, NCS S 7500-N.

----------------------------------------
ENERGIE Verglasung,
für hohen Wärmeschutz: Uw = 1,0 W/(m²K),
Gesamtenergiedurchlasswert g = 0,46.

Erhöhter Schallschutz:
Rw(C,Ctr)= 35(-1,-3) dB
Schallschutzklasse 2,
erhöhter Einbruchschutz
erhöhter Hagelschutz.

2x3 mm Verbund-Sicherheitsglas innen
für erhöhten Einbruchschutz und
besseren Schallschutz, mit Edelmetallbeschichtung innen für erhöhten
Wärmeschutz.

3 mm teilvorgespanntes Glas (TVG)
mit Edelmetallbeschichtung und
12mm Spezialgasfüllung für erhöhten
Wärmeschutz in der Mitte.

4 mm gehärtetes Einscheiben-
Sicherheitsglas nach DIN EN 12150 außen.

Verringerung der Regengeräusche durch
Anti-Regengeräusch-Effekt.

Alle technischen Werte sind normgemäß
im senkrechten Einbau ermittelt und
beziehen sich auf das Fenster als Ganzes

Inkl. Demontage und Entsorgung des
Bestandsdachfensters.

Einbauort:  Kinderzimmer, Straßenseite
Richtfabrikat:  VELUX Schwingfenster GGU PK08 0084
Polyur. ENERGIE Alu 94 x 140, o. glw.

Angeb. Fabrikat:
Menge: 1,000 St

**4.2.60 DFF, Klappschwingflügel, 114/1400 Schlafzimmer**
Lieferung und Montage eines
Klapp-Schwing-Fensters mit
45°-Öffnungswinkel und Schwingfunktion bis zum Anschlag.
Mit Öffnungsgriff unten, Lüftungsklappe
und Luftfilter.
Seitliche Flügelabdeckbleche
schraubenlos vormontiert, Montagewinkel
und Markisenkasten im Lieferumfang
enthalten.
Dämmelement am Blendrahmen oben aus
geschäumtem Kunststoff, grau.
Luftdichtheitsklasse 4.
----------------------------------------
Flügel und Blendrahmen: Holzkern mit
nahtloser Kunststoff-Ummantelung aus
Polyurethan, feuchtigkeitsunempfindlich,
dauerhaft, besonders pflegeleicht,
PVC-frei.
----------------------------------------
Umlaufende Dichtung mit Anschlag-
und Gleitfunktion aus Santoprene,
seitliche Dichtung aus EPDM zwischen
Flügel- und Blendrahmenverblechung
Blendrahmen-Außenmaße (BxL): 114x140 cm
Lichtfläche: 1,16m²
Oberfläche fertig lackiert mit
Zwei-Komponenten-PU-Lack, weiß,
seidenmatt, NCS S 0500-N.

Außenabdeckung aus Aluminium,
einbrennlackiert, NCS S 7500-N.

----------------------------------------
ENERGIE Verglasung,
für hohen Wärmeschutz: Uw = 1,0 W/(m²K),
Gesamtenergiedurchlasswert g = 0,46.

Erhöhter Schallschutz:
Rw(C,Ctr)= 35(-1,-3) dB
Schallschutzklasse 2,
erhöhter Einbruchschutz
erhöhter Hagelschutz.

2x3 mm Verbund-Sicherheitsglas innen
für erhöhten Einbruchschutz und
besseren Schallschutz, mit Edelmetallbeschichtung innen für erhöhten
Wärmeschutz.

3 mm teilvorgespanntes Glas (TVG)
mit Edelmetallbeschichtung und
12mm Spezialgasfüllung für erhöhten
Wärmeschutz in der Mitte.

4 mm gehärtetes Einscheiben-
Sicherheitsglas nach DIN EN 12150 außen.

Verringerung der Regengeräusche durch
Anti-Regengeräusch-Effekt.

Alle technischen Werte sind normgemäß
im senkrechten Einbau ermittelt und
beziehen sich auf das Fenster als Ganzes

Inkl. Demontage und Entsorgung des
Bestandsdachfensters.

Einbauort:  Bäder, Hofseite
Richtfabrikat:  VELUX Schwingfenster GPU SK08 0084
Polyur. ENERGIE Alu 114 x 140, o. glw.

Angeb. Fabrikat:
Menge: 1,000 St

**4.2.70 Wohnausstiegsfenster, 114/1400 Wohnzimmer**
Lieferung und Montage eines
kombinierten Wohn-/Ausstiegs-Fensters.

Klapp-Schwing-Fenster mit
45°-Öffnungswinkel und Schwingfunktion bis zum Anschlag.
Mit Öffnungsgriff unten, Lüftungsklappe
und Luftfilter.
Mit Hilfe zweier Gasdruckfedern
wird der Flügel auf 67° Öffnungswinkel
gebracht.
Ausstiegsöffnungen:
- bei Größe SK08 circa 106 x 120 cm
Seitliche Flügelabdeckbleche
schraubenlos vormontiert, Montagewinkel,
Markisenkasten und Blendrahmenabdeckbleche im Lieferumfang enthalten.
Dämmelement am Blendrahmen oben aus
geschäumtem Kunststoff, grau.
Luftdichtheitsklasse 4.
----------------------------------------
Flügel und Blendrahmen: Holzkern mit
nahtloser Kunststoff-Ummantelung aus
Polyurethan, feuchtigkeitsunempfindlich,
dauerhaft, besonders pflegeleicht,
PVC-frei.
----------------------------------------
Umlaufende Dichtung mit Anschlag-
und Gleitfunktion aus Santoprene,
seitliche Dichtung aus EPDM zwischen
Flügel- und Blendrahmenverblechung
Blendrahmen-Außenmaße (BxL): 114x140 cm
Lichtfläche: 1,16m²
Oberfläche fertig lackiert mit
Zwei-Komponenten-PU-Lack, weiß,
seidenmatt, NCS S 0500-N.

Außenabdeckung aus Aluminium,
einbrennlackiert, NCS S 7500-N.
----------------------------------------
THERMO Verglasung mit
sehr guten technischen Werten:
Wärmedurchgangswert Uw = 1,3 W/(m²K),
Schalldämmwert Rw(C,Ctr)= 35(-1,-3) dB,
Schallschutzklasse 2,

Gesamtenergiedurchlasswert g = 0,46,

2 x 3 mm Verbund-Sicherheitsglas innen
für erhöhten Einbruchschutz, erhöhte
Sicherheit und besseren Schallschutz.

4 mm gehärtetes Einscheibensicherheitsglas außen nach
DIN EN 12150 für erhöhte Hagelsicherheit
mit Edelmetallbeschichtung innen.

Verringerung der Regengeräusche durch
Anti-Regengeräusch-Effekt

Alle technischen Werte sind normgemäß
im senkrechten Einbau ermittelt und
beziehen sich auf das Fenster als Ganzes

Inkl. Demontage und Entsorgung des
Bestandsdachfensters.

Einbauort:  Wohnzimmer, Straßenseite
Richtfabrikat:  VELUX Wohn- Ausstiegsf. GTU SK08
0070, Polyur. ENERGIE Alu 114x140, o.glw.

Angeb. Fabrikat:
Menge: 1,000 St

**4.2.80 Dampfsperrschürze für DFF**
Dampfsperrschürzen für Dachfenster
liefern und montieren
Velux Dampfsperrschürzen an die
neuen Dachflächenfenster montieren.
Anschluss an die Dampfsperrbahn der Dachfläche
erfolgt bauseits.

Größen: DFF 94/114, 114/140; RWA 100/150, Dachausstieg
46/61
Menge: 15,000 St.

#### Untertite 4.3 Stundensätze

**4.3.10 Stundensatz Meister, Dachdecker**
*** Bedarfsposition ohne GB
Arbeiten, welche nicht in den Positionen erfasst sind
und gegen Nachweis zur Ausführung kommen:
Meister
Menge: 1,000 h

**4.3.20 Stundensatz Fachwerker, Dachdecker**
*** Bedarfsposition ohne GB
Arbeiten, welche nicht in den Positionen erfasst sind
und gegen Nachweis zur Ausführung kommen:
Fachwerker
Menge: 1,000 h

**4.3.30 Stundensatz Helfer, Dachdecker**
*** Bedarfsposition ohne GB
Arbeiten, welche nicht in den Positionen erfasst sind
und gegen Nachweis zur Ausführung kommen:
Helfer
Menge: 1,000 h

USt %: 19,00
